# Erneuerung Bahnhofsvorplatz Passow
Angebotsaufforderung (GAEB DA XML 3.1, DA83)
Projekt: 2024-04
Währung: EUR
Erstellt mit: GXML Toolbox V3.3 R20230829, iTWO_64 V24.0.454, 13.01.2026

## VORBEMERKUNGEN
VORBEMERKUNGEN

1. Verpflichtungen des Bieters
Der Bieter ist verpflichtet:
-  sich vor Abgabe des Angebotes über die Lage der Baustelle,
  der vorhandenen Baulichkeiten, die Grundstücksverhältnisse, über Transport,  Baustelleneinrichtung und  Arbeitsverhältnisse, unbedingt zu informieren,
-  die Verdingungsunterlagen auf Vollständigkeit zu prüfen, sich
  von den Verdingungsunterlagen, insbesondere die
  Vertragsbestandteil werdenden Teile, wie Baupläne,
  Musterpläne, umfassende Kenntnis zu verschaffen,
-  den AG vor Angebotsabgabe schriftlich darauf hinzuweisen,
  wenn die Verdingungsunterlagen nach Auffassung des
  Bieters Unklarheit oder Widersprüche aufweisen oder gegen
  die Art der vorgesehenen Ausführung von seiten des Bieters
  Bedenken bestehen,
-  die aufgeführten Lohnsätze unter Beachtung der
  preisrechtlichen Vorschriften ermittelt zu haben, welche die
  üblichen Berechnungsmerkmale bereits vollständig
  beinhalten.

Glaubt der Bieter, Leistungen vornehmen zu müssen, die in den Positionen bzw. Vorbemerkungen des Leistungsverzeichnisses nicht enthalten sind, so sind diese Leistungen bei der Abgabe des Angebotes geltend zu machen.
Für die angebotenen Leistungen übernimmt der AN die Verpflichtung der Vollständigkeit, d. h. Hauptleistungen und Nebenleistungen, die sich aus den Positionen des LV zwangsläufig ergeben, sind einzukalkulieren, auch wenn sie nicht ausdrücklich im LV erwähnt sind. Im Sinne dieser Aussage erhobene Forderungen nach zusätzlicher Vergütung werden vom AG grundsätzlich nicht berücksichtigt.

2. Hinweise für das Ausfüllen des Leistungsverzeichnisses
Punktfolgen (Freistellen) sind vom Bieter in Druckschrift auszufüllen. Wird in den Einzelpositionen vom Bieter die Angabe des angebotenen Fabrikats verlangt (durch Punktfolgen) und unterlässt er das Ausfüllen dieser Bieterangabe, so wird davon ausgegangen, dass der angegebene Einheitspreis für ein vom AG vorgegebenes Fabrikat gilt.
Die abgegebenen Angebote werden über EDV geprüft. Die Angaben von Einheitspreisen kann nur mit zwei Stellen hinter dem Komma geprüft werden. Änderungen im LV sind unzulässig und führen zum Ausschluss.

3. Bietererklärung
Das Angebot hat nur Gültigkeit, wenn die zu den Verdingungsunterlagen zugehörigen Erklärungen des Bieters vollständig ausgefüllt und rechtsverbindlich unterschrieben sind.

4. Vorbehalte
Die Arbeiten werden nur an Firmen vergeben, welche die Anforderungen gemäß VOB/A § 6 erfüllen; entsprechende Nachweise sind bei öffentlicher Ausschreibung mit der Angebotsabgabe unaufgefordert einzureichen.
Der Bewerber hat zum Nachweis der Eignung seiner  Nachauftragnehmer vollständig alle Angaben gem. VOB/A § 6, (3) 2.a) bis f) mit seinen Unterlagen einzureichen. Der zu übertragende Leistungsumfang ist mit der Bewerbung exakt auszuweisen. Prinzipiell bedarf die Übertragung von Leistungen an Dritte der Zustimmung des AG.

5. Abrechnung der Leistungen
Sofern das Leistungsverzeichnis keine gesonderten
Abrechnungsvereinbarungen vorsieht, gelten die Modalitäten und Festlegungen der VOB, Teil C.
Die Beseitigung von Steinen, Bauschutt und Holz in den Baugruben hat der AN ohne besondere Vergütung zu übernehmen.
Alle Betriebsstoffe, Elektroenergie, Bauwasser, Gebühren für
Abwassereinleitung u.s.w. sind in die EP einzurechnen. Das betrifft auch die Kosten für Anschlüsse, wie Zähleinrichtung.

6. Baustoffe/Bauteile
Der Einsatz nicht genormter Bauteile oder Baustoffe ist unzulässig.

7. Zuschläge
Zuschläge oder Zulagen können nicht zusätzlich berechnet werden. Dies gilt nicht, sofern der AG Sonn- und Feiertagsarbeiten sowie Überstunden vor deren Ausführung ausdrücklich beauftragt. Die Höhe der in Ansatz zu bringenden Zuschläge richtet sich in diesem Fall nach den geltenden, jeweils einschlägigen Tarifbestimmungen bzw. dem angebotenen Einheitspreisen.

8. Abstecken, Einmessungen, Prüfungen
Erforderliche Prüfungen (Eigen- und Fremdüberwachung) entsprechend den zutreffenden DIN-Vorschriften, DVGW- und ATV-Regelwerk, der ZTV-StB's usw., den behördlichen und gesetzlichen Bestimmungen sowie den Vereinbarungen im Bauvertrag bzw. den Verdingungsunterlagen sind, sofern keine gesonderten Positionen im LV enthalten sind, in die Einheitspreise einzurechnen. Dazu gehören neben den Aufwendungen bezüglich Arbeitszeit und Messgeräte auch alle damit in Verbindung stehenden Nebenleistungen, wie z.B. Beschaffen und Vorhalten von Absperrkörpern, Sicherungsarbeiten an den Leitungen, ggf. zusätzlicher Tiefbauaufwand, Verbauarbeiten usw., alle notwendige Betriebs- und Hilfsstoffe (Energie, Wasser u.a.).
Erforderliche Prüfungen entsprechend zutreffender DIN-Vorschriften der ZTV-K, der ZTVE-StB und sonstiger ZTV sind, sofern keine gesonderten Positionen im LV enthalten sind, in die EP einzurechnen.

9. Unterbrechungszeiten
Die aus den Witterungsverhältnissen sowie aus Prüfungen resultierenden Unterbrechungszeiten hinsichtlich des weiteren Baufortschrittes werden nicht gesondert vergütet. Diesbezügliche zusätzliche Aufwendungen bzw. Stillstandszeiten sind in die jeweiligen Einheitspreise einzukalkulieren.

10. Herstellen, Liefern, Einbauen
Sofern in den Leistungspositionen des Leistungsverzeichnisses die Vorgänge "Herstellen", "Liefern", "Einbauen" nicht gesondert beschrieben sind, gelten diese Vorgänge unter Zugrundelegung der allgemein anerkannten Regeln und des Standes der Baukunst und -technik, der gesetzlichen und behördlichen Bestimmungen und Ausführungsbestimmungen nach den DIN-Normen, der ATV, VOB Teil C und allen in den "Zusätzlichen technischen Vertragsbedingungen" sowie Vorbemerkungen zu den genannten Vorschriften als beschrieben.

11. Angebotspreis
Sämtliche Preise sind Nettopreise. Die jeweils gültige gesetzliche Mehrwertsteuer wird hinzugerechnet.

12. Erschwernisse
Alle aus dem Bauablauf, den örtlichen Verhältnissen, der Gewährleistung der Abwasserentsorgung während der Baumaßnahme, den erforderlichen Prüfungen u.s.w. resultierenden Erschwernisse sind in die Einheitspreise einzurechnen.

13. Angaben zur Baustelle
13.1 Allgemeine Angaben
Das Bauvorhaben befindet sich in der Stadt Schwedt/Oder, Ortsteil Passow am Bahnhof Passow.
Die Lage der Baustelle ist dem Lageplan zu entnehmen. Der Bieter hat sich vor der Abgabe eines Angebotes durch eine Ortsbegehung ausreichende Kenntnisse über die Lage der geplanten Baustelle, Beschaffenheit der Zufahrten, Umgebungsbedingungen u.s.w. zu verschaffen. Während der Bauarbeiten ist durch den AN die Zufahrt für Anwohner und Gewerbebetreibende zu gewährleisten.
Alle notwendigen Aufwendungen und Materialien wie Stahlplatten etc. einschl. der Vorhaltung sind in die EP einzurechnen. Ein gesonderter Vergütungsanspruch besteht nicht.
Die Zufahrt für Rettungsfahrzeuge muss ständig gewährleistet sein. Der Anliegerverkehr muss werktags nach Arbeitsende, sowie an Sonn- und Feiertagen ständig gewährleistet sein. Alle hierfür notwendigen Aufwendungen sind in die EP der jeweiligen Einzelposition einzukalkulieren. Weiterhin ist bei der Festlegung des bautechnischen Ablaufes diesem Umstand Rechnung zu tragen. Die Anwohner sind mindestens zwei Wochen vor Baubeginn über den Bauablauf sowie zu erwartende Einschränkungen zu informieren. Unter Berücksichtigung der erforderlichen Anschlusswerte für die während der Baudurchführung eingesetzten Aggregate sind der Energiebezug und alle damit verbundenen Modalitäten zwischen AN und dem örtlichen Energieversorger vertraglich zu vereinbaren. Hinsichtlich des Bezuges von Wasser und der Einleitung von Abwasser sind alle kommerziellen und
technischen Bedingungen zwischen Ausführungsbetrieb und dem örtlichen Entsorger vertraglich zu regeln. Vor Angebotsabgabe sind die Versorgungsträger hinsichtlich dieser Bedingungen und der anfallenden Kosten zu konsultieren, um diese Aufwendungen hinreichend bei der Angebotsabgabe zu berücksichtigen.

13.2. Lagerflächen
Für die Zwischenlagerung von Bauteilen, Baustoffen usw. sowie die Baustelleneinrichtung ist durch den AN eine Fläche anzumieten. Nach Beendigung der Arbeiten sind die Flächen für Baustelleneinrichtung und Zwischenlager restlos einschl. eventueller Befestigung zu räumen und dem Vermieter der Fläche ordnungsgemäß zu übergeben (Protokoll).

13.3. Anlagen der Versorgungsträger im Baubereich
Der AN ist verpflichtet, sich bei den einschlägigen Unternehmen über den aktuellen Leitungsbestand zu informieren und die Lage von Kabeln und Rohrleitungen jeglicher Art festzustellen. Für das Einholen und Verlängern von Aufgrabungsgenehmigungen ist der AN verantwortlich.
Ein eventuell den Ausführungsunterlagen beigefügter Leitungsbestandsplan dient lediglich der unverbindlichen Information.
Erforderliche Sicherheitsabschaltungen und Leitungsabstellungen sind vom AN zu beantragen und unter seiner Verantwortung durchführen zu lassen. Die Kosten dafür sind in die EP einzurechnen.

14. Bauzeitenplan
Dem AG ist spätestens zwei Wochen nach Auftragserteilung und vor Baubeginn ein Bauzeitenplan unter Einhaltung der vertraglichen Einzelfristen in doppelter Ausfertigung vorzulegen. Der Bauzeitenplan ist nach Titeln bzw. Hauptpositionen zu unterteilen und nach Werktagen bzw. Wochen aufzugliedern, so dass die geplante Reihenfolge der Arbeiten und die Zeiteinteilung eindeutig ersichtlich sind. Unter der Soll-Zeile ist jeweils eine Leerzeile vorzusehen, in die der tatsächliche Baufortschritt eingetragen werden kann. Nach Prüfung des Bauzeitenplanes werden Baubeginn (Datum) und Einzelfristen zwischen den Vertragspartnern durch Anerkennungsvermerk und rechtsverbindliche Unterschrift vereinbart. Der Bauzeitenplan wird Vertragsbestandteil. Die darin enthaltenen Einzelfristen sind Vertragsfristen.

15. Schlechtwettertage
Anerkannte Schlechtwettertage sind einvernehmlich mit dem AG innerhalb des noch festzusetzenden Bauzeitenplanes auszugleichen. Der AN ist verpflichtet, durch Schlechtwettertage eingetretene Verzögerungen durch verstärkten Personaleinsatz auszugleichen, um so den gesteckten Terminablauf einzuhalten, ohne dass er Anspruch auf zusätzliche Vergütung hat.

16. Bautagesberichte
Der AN ist verpflichtet, Bautagesberichte zu führen und davon dem AG bzw. der Bauleitung unverzüglich, spätestens jedoch beim nächsten Baustellenbesuch eine Durchschrift zu übergeben. Die Bautagesberichte müssen die Angaben enthalten, die für die Ausführung oder Abrechnung des Vertrages von Bedeutung sein können, z.B. über Wetter, Temperaturen, Zahl, Art und Namen auf der Baustelle beschäftigter Arbeitskräfte, Zahl und Art der eingesetzten Großgeräte, den wesentlichen Baufortschritt (Baubeginn und Ende von Leistungen größeren Umfanges, Betonierungszeiten und glw.). Besondere Abnahmen nach § 12 Nr. 2 VOB/B, Unterbrechung der Ausführung einschl. kürzerer Unterbrechungen der Arbeitszeit mit Angabe der Gründe, Unfälle, Behinderung und sonstige Vorkommnisse. Des Weiteren ist festzuhalten, an welchen Tagen welche Arbeit an welcher Stelle durchgeführt wurde, so dass der Arbeitsablauf nachvollziehbar ist. Alle mündlichen Vereinbarungen sind darin festzuhalten. Unterlässt der AN dies, gehen daraus entstehende Nachteile zu seinen Lasten. Dem AG ist eine Durchschrift des Bautagebuches auszuhändigen.

17. Bauleistungsversicherung
Alle Lieferungen und Leistungen sind gegen alle in Betracht kommenden Risiken ausreichend zu versichern. Der Versicherungsnachweis ist auf Anforderung dem AG vorzulegen.

18. Sicherungspflicht und Haftung des Unternehmers
Der Unternehmer hat alle zur Sicherung der Baustelle erforderlichen Maßnahmen unter voller eigener Verantwortung zu ergreifen und durchzuführen. Er haftet für sämtliche aus der Unterlassung solcher Maßnahmen dem AG erwachsenden unmittelbaren Schäden und verpflichtet sich, den AG von allen gegen diesen erhobenen Ansprüchen in vollem Umfang freizustellen. Der AG hat im Verhältnis zu dem Unternehmer keinerlei eigene Sicherungspflicht, auch nicht im Hinblick auf die anderen Beauftragte des AG (Bauüberwachung bzw. Bauoberleitung). Der AN verpflichtet sich, den AG von Schadenersatzansprüchen Dritter freizuhalten. Zu den zur Sicherung der Baustelle erforderlichen Maßnahmen gehören auch die Beachtung der geltenden bau- und gewerbeaufsichtlichen, sowie der gesundheitsaufsichtlichen Bestimmungen und Einhaltung der Unfallverhütungsvorschriften. Der Unternehmer bleibt allein verantwortlich und ist allein für alle Schäden, die sich aus den Zuwiderhandlungen oder aus der Nichtbeachtung der genannten Vorschriften und Bestimmungen ergeben, haftbar.

19. Witterungseinflüsse
Gemäß VOB Teil B § 6 (2) Punkt 2 gelten Witterungseinflüsse, mit denen bei Angebotsabgabe zu rechnen ist, nicht als Behinderung.

20. Freistellungsantrag
Der Bieter wird gebeten, den Angebotsunterlagen eine Freistellungsbescheinigung zum Steuerabzug bei Bauleistungen gem. § 48 b Abs. 1 EStG beizufügen.

21. Allgemeines
Bei der Erstellung der Angebote ist folgendes zwingend zu beachten:
Angebote, bei denen der Bieter die Einheitspreise einzelner
Leistungspositionen in "Mischkalkulationen" auf andere
Leistungspositionen umlegt, werden von der Wertung
ausgeschlossen! (BGH-Urteil vom 18.05.2004 - X ZB7/04).

22. Koordinierungsaufwendungen
Aufwendungen für Koordinierungsleistungen für die parallele Durchführung sonstiger Arbeiten (z. B. Maßnahmen zur Errichtung der Straßenbeleuchtung, der Herstellung der Regenwasserkanalisation oder Kabelverlegungsarbeiten) werden nicht gesondert vergütet und sind in die entsprechenden Einheitspreise einzukalkulieren.
Dies beinhaltet unter anderen Aufwendungen für erforderliche Abstimmungen, Koordinierungen und eventuelle Unterbrechungszeiten.
Die Teilnahme des AN an wöchentlichen Bauberatungen ist ebenfalls einzukalkulieren.

## 01 Landschaftsbauarbeiten 01.2026
Datum: 13.01.2026

### Titel 1 Baustelleneinrichtung

**1.1 Baustelle einrichten**
*** Pauschalposition
Geraete, Werkzeuge und sonstige Betriebsmittel, die zur
vertragsgemaessen Durchfuehrung der Bauleistungen
erforderlich sind, auf die Baustelle bringen,
bereitstellen und soweit der Geraeteeinsatz nicht
gesondert berechnet wird betriebsfertig aufstellen
einschl. der dafuer notwendigen Arbeiten.
Die erforderlichen festen Anlagen herstellen.
Baubueros, Unterkuenfte, Werkstaetten, Lagerschuppen
und dgl., soweit erforderlich, antransportieren, aufbauen und einrichten.
Strom-, Wasser-, Fernsprechanschluss sowie Entsorgungseinrichtungen und dgl. fuer die Baustelle, soweit
erforderlich, herstellen.
Bei Bedarf Zufahrtswege zur Baustelle sowie Lagerplaetze, sonstige Platzbefestigungen und Wege im Baustellenbereich anlegen.
Oberbodenarbeiten einschl. Beseitigen von Aufwuchs fuer
die Baustelleneinrichtung, soweit erforderlich,
ausfuehren.
Flaechen beschaffen.
Kosten fuer Vorhalten, Unterhalten und Betreiben der
Geraete, Anlagen und Einrichtungen einschl. Mieten,
Pacht, Gebuehren und dgl. werden nicht mit dieser Pauschale, sondern mit den Einheitspreisen der betreffenden Teilleistungen verguetet.
Soweit nicht fuer bestimmte Leistungen (z.B. Bedarfsleistungen) fuer das Einrichten der Baustelle gesonderte Positionen im Leistungsverzeichnis enthalten
sind, gilt die Pauschale fuer alle Leistungen
saemtlicher Abschnitte des Leistungsverzeichnisses.
Menge: 1,000 PSCH

**1.2 Baustelle räumen**
*** Pauschalposition
Baustelle von allen Geräten, Anlagen, Einrichtungen
und dgl. räumen.
Benutzte Flaechen und Wege entsprechend dem ursprünglichen Zustand unter Wahrung der landschaftspflegerischen Belange ordnungsgemäß herrichten. Verunreinigungen beseitigen.
Soweit nicht für bestimmte Leistungen (z.B. Bedarfsleistungen) für das Räumen der Baustelle gesonderte
Positionen im Leistungsverzeichnis enthalten sind, gilt
die Pauschale für alle Leistungen
sämtlicher Abschnitte des Leistungsverzeichnisses.
Menge: 1,000 PSCH

**1.3 Verkehrssicherungsmaßnahmen**
Verkehrssicherungsmaßnahmen mit
- Verkehrszeichen aller Art mit versetzbarem Pfahl
- Elektrische Warnbeleuchtung, gelbes Blinklicht (bei
Bedarf)
- Absperrung für die Dauer der vertraglichen
  Ausführungsfrist vorhalten und beseitigen.
- Verkehrsregelung nach Regelplänen gemäß RSA
- Länge der Sperrstrecke bis ca. 150 m
- einschl. Baken ca. 30 Stück
- einschl. Verkehrszeichen ca. 20 Stück
Material ist vom AN zu liefern.
Die Verkehrssicherungsmaßnahmen sind mit der
zuständigen Verkehrsbehörde abzustimmen und haben nach
verkehrsrechtlicher Anordnung zu erfolgen.
Menge: 1,000 St

**1.4 Verkehrsrechtliche Anordnung**
Einholung der verkehrsrechtlichen Anordnung für Verkehrssicherungsmaßnahmen auf der Grundlage aller dazu erforderlichen Unterlagen die durch den AN zu erarbeiten sind.
Menge: 1,000 St

### Titel 10 Landschaftsarbeiten

*Hinweis: Rasenflächen*

**10.1 Rohplanum in zukünftigen Vegetationsflächen**
Rohplanum in zukünftigen Vegetationsflächen im Auf- und
Abtrag bis zu +/- 0,10 m unter Berücksichtigung der
geplanten Höhen erstellen.
Menge: 430,000 m²

**10.2 Vegetationsflächen auflockern**
Vegetationsflächen nach Herstellung des Rohplanums vor Aufbringen des Oberbodens 30 cm tief auflockern.
Maschinell nicht errreichbare Flächen sind nach gleicher Maßgabe von Hand zu lockern. Alle sonstigen zusammenhängenden Flächen maschinell kreuzweise aufreißen.
Steine und Unrat aussammeln und zur Abfuhr lagern.
Zwischenzeitlich festgefahrene Flächen eneut aufreißen.
Menge: 430,000 m²

**10.3 Bodenverbesserung für Rasenflächen liefern und einbauen.**
Bodenhilfsstoff, bestehend aus Meeresalgenkalk, Tonmineralen, Urgesteinsmehl, Spurenelemente wie Magnesium, Calcium, Eisen, Schwefel, Jod, Mangan, Zink, Bor, Kupfer, Molybdän, Kobalt, Kieselsäure, sowie 35 - 40 % organischer Substanz

Nährstoffgehalt:
3 % N  Gesamt-Stickstoff
2 % P2O5  Gesamt-Phosphat
0,5 % K2O Gesamt-Kaliumoxid

liefern, gleichmäßig auf die zukünftigen Rasenflächen aufbringen und oberflächig einarbeiten durch Fräsen
Menge: 150 g/m²

Angebotenes Produkt: …………………………………………..
Abrechnung: Aufmaß
zusätzlicher Nachweis: Lieferschein.
Menge: 430,000 m²

**10.4 Oberboden liefern und auf zukünftigen Rasenflächen einbauen**
Oberboden der Bodengruppe 1 nach DIN 18915 Bl. 1 liefern und auf den zukünftigen Rasenflächen einbauen.
pH-Wert: 5,5-7,0
Salzgehalt: kleiner als 150mg/100g Oberboden
Humusgehalt für Rasen: 2-4 Masseprozent.
Die Untersuchungsmethoden sind entsprechend den FLL-Empfehlungen Baumpflanzungen anzuwenden.
Auftragsdicke: 10 cm.
Menge: 430,000 m²

**10.5 Rasenflächen gem. DIN 18 917 herstellen**
Rasenflächen gem. DIN 18 917 herstellen.
Zukünftige Rasenflächen bis zu 15 cm Tiefe fräsen,
Fahrspuren durch Maschinen sind auszugleichen.
Zwischenzeitlich festgefahrene Flächen sind wieder zu
lockern.
Im Wurzelbereich von Bäumen (Kronentraufe
zuzügl. 1.50 m zu allen Seiten) darf nicht gefräst
werden!
Flächen feinplanieren, Steine ab 5 cm Durchmesser,
Fremdkörper, Unkraut und schwer verrottbare
Pflanzenteile ablesen, Stoffe laden und auf messbare
Mieten lagern. Eine spätere Setzung des Bodens ist
durch Walzen der Flächen vor dem Feinplanum
auszuschließen.
Einsaat mit Regelsaatgutmischung RSM 2.2.2 in 2 gekreuzten Arbeitsgängen,
Saatgutmenge: 35 g/m²
Gebrauchsrasen in Trockenlagen gemäß FLL einschl. einer
Gabe Starterdünger.
Die Flächen sind während der Keimphase dauerhaft feucht
zu halten.
Menge: 430,000 m²

*Hinweis: Baumpflanzungen*

*Hinweis: Vorbemerkungen Pflanzenlieferung*
Die Lieferung muss nach den Bestimmungen der DIN 18916 und den Gütebestimmungen des BdB erfolgen.
Alle Liefertermine und damit verbundenen Kontrollprüfungen sind der Bauleitung des Auftraggebers mindestens 7 Werktage vorher anzuzeigen.
Vor der Pflanzung ist die Pflanzware im Rahmen der gemeinsamen Kontrollprüfung durch den AG freizugeben.

Hinweise zur Pflanzenqualität:
Die für die Lieferung zu beauftragende Baumschule ist bei Angebotsabgabe zu benennen.
Die Bäume werden von folgender Baumschule geliefert:

.......................................................................................

Die letzte Verpflanzung darf nicht länger als zwei Jahre vor dem Lieferzeitpunkt zurückliegen.

Die Besichtigung der Bäume in der angegebenen Baumschule erfolgt vor Auftragsvergabe. Sollte die Ware nicht den Anforderungen des Leistungsverzeichnesses genügen, erfolgt keine Beauftragung.
Die zu nennende Lieferbaumschule hat auf Wunsch detaillierte Nachweise zu den Verpflanzstadien vorzulegen.

Die Ware muss aus einem einheitlichen Satz in einem einzigen Quartier stammen.

Die ausgeschriebenen Bäume müssen nachweislich aus einer Baumschule mit sandigem höchstens jedoch sandig-lehmigem Boden stammen.
Es wird nur Ware akzeptiert, die mindestens über 3 Jahre hinweg im kontinental beeinflussten Klimaraum entsprechend dem Brandenburgischen Klima gezogen wurde (Winterhärtezone 7 oder kälter nach Heinze & Schreiber).

Der AG behält sich vor, eine Begutachtung der Bäume im Quartier und ggf. ein Ausbinden durchzuführen.

Pflanzen, die bei Lieferung nichn den angegebenen Arten und Sorten, sowie in den Größen, der Qualität und bei der Bündelung nicht den o.a. Gütebestimmungen entsprechen, werden nicht angenommen.

Pflanzen, die durch Windbeeinträchtigung, z.B. beim Transport, bzw. durch Lagerung ausgetrocknet sind, werden nicht angenommen.

Pflanzenersatz ist nur nach Rücksprache mit der Bauleitung des AG möglich. Pflanzen und Qualitäten müssen wie angeboten geliefert werden.

Die Lieferung ist frei Baustelle zu kalkulieren. Verpackungsmaterialien werden nicht gesondert vergütet. Töpfe, Container, Kisten, Paletten, Folien und alle anderen Verpackungsmaterialien sind zurückzunehmen. Eine gesonderte Vergütung erfolgt hierfür nicht.

Wartezeiten, de auf Nichteinhaltung abgestimmter Liefertermine zurückzuführen sind, bzw. entstehende Stillstandskosten der Landschaftsbaufirma gehen zu Lasten des AN.

Kosten, die durch das notwendige Einschlagen zum Schutz vor Austrocknung entstehen, müssen in den Einheitspreis eingerechnet werden.

Die Ballen sind nach der Lieferung sofort ausreichend zu wässern und danach einzuschlagen bzw. bei der Zwischenlagerung auf der Baustelle vor der Verdunstung durch ein Abdecken mit angefeuchtetem Vliesgewebe zu schützen.

Im Einschlag sind Hochstämme senkrecht aufzustellen, damit der Einfallswinkel der Sonneneinstrahlung möglichst gering ist und dadurch das Erhitzen der noch ungeschützen Rinde verringert wird.

Wurzelnackte Bäume sind, falls sie nicht am Anlieferungstag gepflanzt werden, sofort einzuschlagen! Bis zur Pflanzung sind sie ebenfalls vor der Verdunstung durch ein Abdecken mit angefeuchteten Vliesgewege zu schützen. Die Zwischenlagerung soll außerdem möglichst im Schatten erfolgen.

Der Transport der Ballenware hat mit einem geeigneten Ballengeschirr zu erfolgen. Eine Krafteinwirkung am Stamm ist unter allen Umständen zu vermeiden, da es zu Rindenquetschungen führen kann.

**10.6 Pflanzgruben für Bäume herstellen**
Pflanzgruben für Bäume herstellen
Baumgruben ausheben, anfallenden Boden aufnehmen, zur Bodengemischherstellung auf Lagerplatz des AN fördern und abladen.
Restlichen Boden in Eigentum AN übernehmen und von Baustelle entfernen. Die Baumgrubensohle spatentief
(ca. 30 cm) lockern.
Die Baumgruben sind am Tage des Aushubs aus
Sicherheitsgründen wieder mit dem anstehenden Boden
(bis 40 cm unter Geländeoberkante) und dem
Pflanzerdegemisch zu verfüllen und mit einem Pfahl zu
markieren.
Die Lockerungsfaktoren sind zu berücksichtigen.
Größe: 2,0 m x 2,0 m x 0,60 m.
Menge: 2,000 St

**10.7 Erdgemisch für Pflanzgruben liefern und wie vor herstellen**
Erdgemisch für Pflanzgruben liefern und wie vor herstellen.
Gemisch bestehend aus:
- 35% sandiger Boden
- 30% Oberboden
- 35% Laubkompost
Die Gießkränze sind ebenfalls aus Erdgemisch
herzustellen.
Vor dem Einbau ist das Erdgemisch durch die Bauleitung
abnehmen zu lassen.
Menge: 5,000 m³

**10.8 Carpinus betulus (Hainbuche) liefern**
Carpinus betulus (Hainbuche) liefern
Hochstamm, 3xv mB, Stu 18-20.
Menge: 2,000 St

**10.9 Solitärbaum pflanzen**
Baum, Hochstamm, STU 18-20cm fachgerecht in vorbereitete Pflanzgrube pflanzen, wässern ggf. schneiden.
Erdgemisch für Pflanzgruben vom Lagerplatz des AN aufnehmen, fördern und einbauen.
Menge: 2,000 St

**10.10 Pflanzflächen mit Rindenmulch andecken.**
Pflanzflächen nach der Pflanzung mit Rindenmulch andecken.
Material: Kiefern- oder Fichtenrinde,
Rindenmulch nach RAL-Gütezeichen oder in Anlehnung an die Prüfbestimmungen der Gütegemeinschaft "Rinde für den Pflanzenbau"
Körnung: 10-40mm
Vor der Abdeckung sind die Pflanzflächen mit 20g N-Dünger abzustreuen.
Stärke: (Kontrollhöhe 4 Wochen nach Einbau): 10cm
Abrechnung: Aufmaß und Liefernachweis.
Menge: 10,000 m²

**10.11 Mykorrhiza-Impfstoff für Baumart Buche von heimischen**
Mykorrhiza-Impfstoffe (Ekto-Mykorrhiza) liefern und einbringen
Mykorrhiza-Impfstoff für Laubbäume von heimischen Pilzarten zur Bodenverbesserung liefern und einbringen. Der Impfstoff ist als Substrat in Wurzelnähe in die ausgehobene Pflanzgrube kurz vor dem Pflanzen aufzustreuen und vor dem Verfüllen der Pflanzgrube an den Ballenseiten aufzustreichen.
Aufwandmenge pro Pflanze: pro 7 cm Stammumfang 100 ml Impfstoff
Anforderungen an den Mykorrhiza-Impfstoff: Die Auswahl des Mykorrhiza-Pilzes muss der Pflanzenart angepasst sein, damit eine Symbiose  erfolgen kann. Die Impfstoffe dürfen nicht auf sterilen Substraten angezogen sein. Der Nachweis  über die Freiheit von zoosporenbildenden Schadpilzen muss erbracht werden und die Lagerfähigkeit  muss mindestens 3 Monate betragen. Für Ekto-Mykorrhiza-Impfstoffe muss im MPN-test nach infektiösen Einheiten der Nachweis erbracht werden, dass er 1:25 verdünnbar ist. Endo-Mykorrhiza-Impfstoffe müssen je Liter mindestens 200.000 infektiöse Einheiten nach MPN-Test  enthalten. Im Test nach Trouvelot und im Succinatdehydrogenas-Reaktionstest müssen mindestens 50 % vitale Arbuskeln erreicht werden. Mindestens 50 % der vitalen Arbuskeln müssen  phosphataseaktiv sein.
Angebotenes Produkt: …………………………………………..
Abrechnung: nach Anzahl der Bäume, Aufmaß und
Originallieferschein.
Menge: 0,500 l

**10.12 Pflanzenverankerung mit Pfahl-Dreibock**
Pflanzenverankerung mit Pfahl-Dreibock mit Lattenrahmen
für die Bäume liefern und einbauen.
Pfähle geschält.
Pfahl: 350 cm lang, Durchmesser: 10 cm
Abstand zum Stamm: 30-40 cm
Bindegut: Baumbindegurt, Breite ca. 50 mm, aus Polyester braun (mit Dehnfähigkeit, hoch reißfest, witterungsfest und UV-beständig) und Baumbindeschlauch 60 mm, Befestigung am Pfahl-Dreibock mittels Rillennägeln.
Die Pfähle sind 50 cm tiefer, als die Grubensohle zu
setzen.
Nach Fertigstellung der Pflanzenverankerung sind die
Gießränder ordentlich herzustellen.
Incl. aller anfallenden Arbeiten und Materialien.
Menge: 2,000 St

**10.13 Rindenschutz incl. Voranstrich herstellen**
Schutz der Rinde an Stamm und Hauptästen von Hochstämmen und Solitären gegen Verdunstung und Sonneneinstrahlung unmittelbar vor oder nach der Pflanzung mittels Stammschutzfarbe incl. Voranstrich herstellen.
Stammumfang über 16 cm bis 20 cm.
Arbeitshöhe bis 3 m.
Der Auftrag erfolgt den Herstellerangaben entsprechend, hierbei:
1. Stamm mittels Schleifvlies oder Spezialbürste verletzungsfrei reinigen
2. Voranstrich "satt" streichen und antrocknen lassen (griffest)
3. Rindenschutz durch deckenden Anstrich mehrjährig (>= 5 Jahre) haftender Stammschutzfarbe (weiß) vom Stammfuß bis in die Hauptäste anlegen.
Hinweis: Stammschutzfarbe ab + 10°C auftragen (nicht auf gefrorenes oder nasses Holz streichen)
Bei ungeeigneter Witterung ist ein zeitweiliger Schutz z.B. mit Schilfmatten anzubringen.
Angebotenes Produkt: …………………………………………..
Der Anstrich ist erst nach der Kontrollprüfung der Pflanzware durchzuführen, damit der Zustand der Rinde auf Verletzungen und Krankheiten vorher geprüft werden kann.
Menge: 2,000 St

*Hinweis: Fertigstellungspflege für 1 Jahr*

*Hinweis: Vorbemerkung Fertigstellungspflege*
Zur Anerkennung der Leistung ist jeder einzelne
Pflegegang mindestens 3 Werktage vorher schriftlich
beim Auftraggeber per E-Mail anzukündigen und durch
eine gemeinsame Abnahme mit dem AG im Bautagebuch
bestätigen zu lassen.

Die Pflegegänge sind fortlaufend zu nummerieren !
Die Kopien aus dem objektbezogenen Bautagetagebuch
sind zum Monatsende dem AG zu übergeben.

Abgerechnet wird pro Baum bzw. je m² und Arbeitsgang

Der Abruf der Einbehalte hat 2x-jährlich für die Leistungen des jeweiligen Pflegejahres beim Auftraggeber zu erfolgen.
(1.Halbjahr bis zum 31.7./  2.Halbjahr bis zum 30.11. )

Fertigstellungspflege für 1 Jahr :

**10.14 Bäume gemäß der Fertigstellungspflege pflegen**
Bäume gemäß der Fertigstellungspflege DIN 18916 pflegen.

Es sind folgende Arbeiten durchzuführen:
- Lockern und Wiederaufsetzen der Baumscheibe,
  mittlere Tiefe 3 cm.
- Wiederherstellen des Gießrandes
- Kontrolle der Baumverankerungen und Bindungen und bei
  Bedarf Reparatur bzw. Ersatz
-  Der Stammbereich ist auf  Verletzungen und
  Pilz-bzw. Insektenbefall zu untersuchen.
- Säubern der Baumscheiben von ggf. durch die
  Mulchdecke wachendem Wildwuchs, Steinen über 5 cm
  Durchmesser und sonstigem Unrat.
  Nachmulchen auf 5cm Höhe,wenn die Mulchhöhe weniger
  als 3cm beträgt.
- ständige Kontrolle der Bäume auf Erkrankungen.
- Bei Bedarf Einsatz von PSM oder Rückschnitt der befallenen Äste nach Absprache mit dem AG
- Stamm-und Stockaustriebe entfernen :
  Werden Stamm-und Stockaustriebe entfernt ,sind sie an
ihrer Basis flach und nur  im Triebdurchmesser sauber abzuschneiden.
Anfallendes Material ist zu laden und auf einer
geeigneten Kippstelle zu entsorgen.
Abstand der Arbeitsgänge in der Regel alle 4 Kalenderwochen in Absprache mit dem AG.
Abrechnung nach Baumanzahl je ausgeführten Arbeitsgang.

Gemeinsame Begehung mit der BL nach jedem Pflegedurchgang.

Mengenansatz: 8 Pflegegänge à 2 Bäume = 16 Stück.
Menge: 16,000 St

**10.15 Wässern der Bäume während der Fertigstellungspflege gem. DIN 18916**
Wässern der Bäume  während der Fertigstellungspflege gem. DIN 18916.

Ausführung nach Bedarf entsprechend der Witterung.
In der Regel ist die Bewässerung im Abstand von 14 Tagen
von April bis September zu realisieren

Mindestwassermenge je Arbeitsgang und Baum 100 l.

Achtung: Wässern der "Immergrünen Gehölze" auch im Winter durchführen!!!

Beim Wässern ist ein Brausekopf mit einer feinen Tropfenverteilung einzusetzen, um ein Verschlämmen des Bodens zu vermeiden!
Wasserlieferung durch den Auftragnehmer.
Der Wasserverbrauch ist mittels Wasseruhren nachzuweisen.

Vor und nach jedem Arbeitsgang sind die Stände der
Wasserzähler gemeinsam mit der BL abzulesen, ansonsten
keine Anerkennung der Arbeitsgänge.

Die Bewässerungsgänge sind fortlaufend zu nummerieren
Abrechnung nach Baumanzahl je ausgeführten Arbeitsgang.

Mengenansatz: 12 Bewässerungsgänge à 2 Bäume =  24 Stück.
Menge: 24,000 St

**10.16 Wässern der Rasenflächen während der Fertigstellungspflege gemäß 18917**
Wässern der Rasenflächen während der
Fertigstellungspflege gemäß DIN 18917

Das Wasser ist gleichmäßig in möglichst feinen Tropfen
mit entsprechender Beregnungstechnik aufzubringen, um
ein Verschlämmen des Bodens zu vermeiden.
In der Regel ist die Bewässerung im Abstand von 14
Tagen bis zum abnahmefähigen Zustand zu realisieren

Mindestwassermenge: 10 l/m² pro
Arbeitsgang

Wasserlieferung durch den Auftragnehmer.
Der Wasserverbrauch ist mittels Wasseruhren nachzuweisen.

Vor und nach jedem Arbeitsgang sind die Stände der Wasserzähler gemeinsam mit der BL abzulesen, ansonsten keine Anerkennung der Arbeitsgänge

Abrechnung nach m² je ausgeführten Arbeitsgang.

Mengenansatz: 12 Bewässerungsgänge à 430 m² = 5.160 m².
Menge: 5160,000 m²

**10.17 Düngen der Rasenflächen**
Rasenflächen entsprechend der Fertigstellungspflege gemäß DIN 18917 düngen
Dünger liefern und gleichmäßig auf Rasenflächen aufbringen
Mineralischer, granulierter NPK-Dünger (16+7+15 (+2)) mit Spurennährstoffen mit einer Wirkzeit von ca. 3 Monaten,
chloridarm
2 Tage vor Arbeitsbeginn ist dem AG der Liefernachweis zu übergeben.
Menge: je 50 g/m²
Zeitpunkt: nach dem ersten Rasenschnitt, wenn das Begrünungsziel dem nicht entgegensteht und
ca. 6-8 Wochen danach.

Angebotenes Produkt: …………………………………………..

Abrechnung nach m² je ausgeführten Arbeitsgang
Mengenansatz:  2 Düngungsgänge à 430 m² = 860 m².
Menge: 860,000 m³

**10.18 Rasen mähen während der Fertigstellungspflege gemäß 18917**
Rasen mähen während der Fertigstellungspflege gemäß DIN 18917.

Vor dem Mähen sind die Flächen von Unrat zu säubern.
Der 1. Schnitt ist mit der Sense bzw. mit einem Handrasenmäher
durchzuführen.
Die Schnitte müssen bei Wuchshöhen zwischen 6 und 10 cm
erfolgen.
Die Mahd darf nur auf trockenen Rasenflächen erfolgen!
Schnitthöhe ca. 3-4 cm
Abstand der Schnitte in der Regel alle 3 Wochen
Es dürfen nur glattschneidende Geräte bzw. Maschinen eingesetzt werden, die keine bleibenden Spuren in der Bodenoberfläche verursachen.

Im Herbst ist das gesamte Laub von den Rasenflächen
abzuharken und zu entsorgen.

Gemeinsame Begehung mit der BL nach jedem
Pflegedurchgang ist für die Anerkennung der Leistung
notwendig.
Abrechnung nach m2 je ausgeführten Arbeitsgang

Mengenansatz:  8 Mähgänge à 430 m² = 3.440 m².
Menge: 3440,000 m²

*Hinweis: Entwicklungspflege für 2 Jahre*

*Hinweis: Vorbemerkung Entwicklungspflege*
Zur Anerkennung der Leistung ist jeder einzelne Pflegegang mindestens 3 Werktage vorher schriftlich beim Auftraggeber per E-Mail anzukündigen und durch eine gemeinsame Abnahme mit dem AG im Bautagebuch bestätigen zu lassen.

Die Pflegegänge sind fortlaufend zu nummerieren !
Die Kopien aus dem objektbezogenen Bautagetagebuch
sind zum Monatsende dem AG zu übergeben.

Abgerechnet wird pro Baum bzw. je m2 und Arbeitsgang

Der Abruf der Einbehalte bzw. die Abrechnung der Pflege hat 2x-jährlich für die Leistungen des jeweiligen Pflegejahres beim Auftraggeber zu erfolgen.
(1.Halbjahr bis zum 31.7./  2.Halbjahr bis zum 30.11. )

Entwicklungspflege für 2 Jahre

**10.19 Bäume gemäß der Entwicklungspflege pflegen**
Bäume gemäß der Entwicklungspflege DIN 18919 pflegen.

Es sind folgende Arbeiten durchzuführen:
- Lockern und Wiederaufsetzen der Baumscheibe,
  mittlere Tiefe 3 cm.
- Wiederherstellen des Gießrandes
- Kontrolle der Baumverankerungen und Bindungen und bei
  Bedarf Reparatur bzw. Ersatz
- Säubern der Baumscheiben von ggf. durch die
  Mulchdecke wachsendem Wildwuchs, Steinen über 5 cm
  Durchmesser und sonstigem Unrat.
  Nachmulchen auf 5cm Höhe,wenn die Mulchhöhe weniger
  als 3cm beträgt.
-ständige Kontrolle der Bäume auf Erkrankungen(speziell
der Stammbereich ist auf  Verletzungen und Pilz-bzw.
Insektenbefall zu untersuchen).
-Bei Bedarf Einsatz von PSM oder Rückschnitt der befallenen Äste nach Absprache mit dem AG
- Stamm-und Stockaustriebe entfernen :
  Werden Stamm-und Stockaustriebe entfernt ,sind sie an
ihrer Basis flach und nur  im Triebdurchmesser auszustechen.
- Abbau der Baumverankerung auf Weisung des AG
  Anfallendes Material ist zu laden und auf einer geeigneten Kippstelle zu entsorgen.
  Abstand der Arbeitsgänge in der Regel alle 4
Kalenderwochen in Absprache mit dem AG

  Abrechnung nach Baumanzahl je ausgeführten
Arbeitsgang.
  Gemeinsame Begehung mit der BL nach jedem Pflegedurchgang.

Mengenansatz: 2 x 8 Pflegegänge à 2 Bäume= 32 Stück.
Menge: 32,000 St

**10.20 Düngung der Bäume während der Entwicklungspflege**
Düngung der Bäume während der Entwicklungspflege
gemäß DIN 18919 durchführen.

Mindestens 2 Tage vor Arbeitsbeginn ist dem AG der Liefernachweis zu übergeben.
Langzeit-Volldünger (NPK-Dünger) chloridarm, mit folgender Zusammensetzung liefern und nach  Herstellerangaben einbringen:
-  9,0 % N  Stickstoff, hiervon 3,0 % Ammoniumstickstoff, 3,6 % Isobutylidenharnstoff und 2,4 % Crotonylidendiharnstoff
-  5,0 % P2O5  neutral-ammoncitratlösliches und wasserlösliches Phosphat, hiervon 4 %  wasserlösliches Phosphat
-  20,0 % K2O  wasserlösliches Kaliumoxid
-  4,0 % MgO  Gesamt-Magnesiumoxid, hiervon 3,2 % wasserlösliches Magnesiumoxid
-  9,0 % S  Gesamt-Schwefel, hiervon 7,2 % wasserlöslicher Schwefel
-  0,01 % Cu  Gesamt-Kupfer
-  1,0 % Fe  Gesamt-Eisen
-  0,1 % Zn  Gesamt-Zink
-  inkl. Nutzbakterium Bacillus subtilis

Angebotenes Produkt: …………………………………………..

Frühjahrsdüngung (März):
Dünger unter den Rindenmulch aufstreuen, einarbeiten und gründlich einwässern (100 l/m²) danach Rindenmulchfläche wieder herstellen.
Aufwandmenge: 700g/Baumscheibe je AG
Wenn Anzeichen Nährstoffmangel vermuten lassen, sind vor einer Düngung Voruntersuchungen durchzuführen und die Düngung auf eine langfristige Sicherung der  Nährstoffversorgung auszurichten. Die Kosten für die Bodenuntersuchung liegen beim AN.
(Aufwandmengen sind abhängig vom Ergebnis der
Bodenuntersuchung).

Abrechnung nach ausgeführten Arbeitsgängen.
Gemeinsame Begehung mit der Bauleitung und Liefernachweis nach dem Pflegedurchgang ist zur
Anerkennung der Leistung notwendig.

Mengenansatz: 2 x 1 Düngungsgänge à 2 Bäume = 4 Stück.
Menge: 4,000 St

**10.21 Wässern der Bäume während der Entwicklungspflege**
Wässern der Bäume während der Entwicklungspflege
gem. DIN 18919.

Ausführung nach Bedarf entsprechend der Witterung.
Mindestwassermenge je Arbeitsgang und Baum 100 l.
In der Regel ist die Bewässerung im Abstand von 14
Tagen von April bis September zu realisieren

Achtung: Wässern der "Immergrünen Gehölze" auch im Winter durchführen!!!

Beim Wässern ist ein Brausekopf mit einer feinen Tropfenverteilung einzusetzen, um ein Verschlämmen des Bodens
zu vermeiden!

Der Wasserverbrauch ist mittels Wasseruhren nachzuweisen.
Vor und nach jedem Arbeitsgang sind die Stände der
Wasserzähler gemeinsam mit der BL abzulesen, ansonsten
erfolgt keine Anerkennung der Arbeitsgänge.
Wasserlieferung durch den Auftragnehmer.

Abrechnung nach Baumanzahl  je ausgeführten
Arbeitsgang.

Mengenansatz:
2 x 12 Bewässerungsgänge à 2 Bäume = 48 Stück.
Menge: 48,000 St

**10.22 Kronenpflege der Bäume im Zeitraum der Entwicklungspflege**
Kronenpflege der Bäume im Zeitraum der Entwicklungspflege der Bäume gemäß DIN 18919

Folgende Arbeiten sind zu Beginn der Vegetationsperiode
durchzuführen:

- Unerwünschten Entwicklungen in der Krone (z.B.
  Überlängen von Ästen, Zwieselbildung) ist durch
  Auslichtung, überwiegend im Fein- und Schwachastbereich, vorzubeugen.
  Tote, kranke, absterbende, sich kreuzende oder
  reibende Zweige und Äste sind abzuschneiden,
  Aststummel zu entfernen.
- Stammaufastung nach Aufforderung und Angaben
  des AG
- Stamm- und Stockaustriebe
  Werden Stamm- und Stockaustriebe entfernt, sind
  sie an ihrer Basis flach und nur im Triebdurchmesser
  auszustechen.
  Auf über 3 cm große oder mehrere eng Beieinanderliegende Behandlungsstellen sind Wundbehandlungsstoffe aufzubringen.
Anfallendes Material ist zu laden und auf einer
geeigneten Kippstelle zu entsorgen.

Eine gemeinsame Begehung mit der Bauleitung nach dem
Pfegedurchgang ist für die Abrechnung der Leistung
notwendig.

Abrechnung nach Baumanzahl je ausgeführten Arbeitsgang.

Mengenansatz: 2 x 1 Kronenpflegegänge à 2 Bäume = 4 Stück.
Menge: 4,000 St
